# Tierpark Cottbus, Kiekebuscher Str. 5, 03042 Cottbus
Angebotsaufforderung (GAEB 90, DA83)
Vergabenummer: D203-04
DV-Nummer: D203-04
Währung: EUR

## Los 2 : Metallbauarbeiten
Datum: 23.02.26

### Bereich 01 Neubau Rundbogenhalle Storchengehege

*Hinweis*
Projekt:
Neubau Rundbogenhalle Storchengehege
Tierpark Cottbus

Bauherr:
Tierpark Cottbus
Kiekebuscher Straße 5
03042 Cottbus

Baufeldfreimachung, Absperrungen, Baumschutz,
Rodungsarbeiten und Grünschnitt
Herstellung der Zufahrten werden durch den Tierpark
ausgeführt und
sind nicht Gegenstand dieses Leistungsverzeichnisses
und werden vor dem Beginn
der Bauarbeiten ausgeführt.

WC-und Toilettenanlage sind örtlich vorhanden und wird
durch den Tierpark bereitgestellt.
Baustrom-und Wasseranschlüße sind örtlich vorhanden.

Zur Angebotskalkulation ist zwingend eine vor
Ortbesichtigung notwendig.
Terminabstimmung dazu ist mit dem Tierpark Cottbus
Herrn Konnopke Tel. 015904214399 durchzuführen.

*Hinweis*
Allgemeine Technische Vorbemerkungen

- Maßgeblich für die nachfolgenden Arbeiten sind
  - die gültigen DIN- und DIN EN-Vorschriften
  - die im Land Brandenburg gültige Bauordnung
  - die anerkannten Regeln der Bautechnik,
  sowie weitergehenden Verordnungen,Vorschriften
und Herstellungsempfehlungen
  in der jeweils  gültigen Fassung
- Der Auftragnehmer haftet für die Einhaltung der
gesetzlichen, handwerklichen und
  technischen  Vorschriften bzw. Regeln.
- Wenn nichts gegenteiliges erwähnt,verstehen  sich
die im Leistungsverzeichnis
  enthaltenen  Leistungspositionen immer einschließlich
 Herstellung, Lieferung und Einbau aller Materialien
und Baustoffe einschl. aller zugehörigen
  Kleinmaterialien und Zubehörteile.
  Das gilt auch für Vermessungsleistungen,soweit sie
der  Auftragnehmer zur Durchführung seiner
  Leistungen zu erbringen hat.
- Ist im Leistungsverzeichnis bei einer Teilleistung
eine Angabe für ein bestimmtes Fabrikat
  mit dem  Zusatz "oder gleichwertig" verwendet
worden, und fehlt die für das Angebot geforderte
  Bieterangabe, gilt das im Leistungsverzeichnis
genannte Fabrikat als vereinbart.
- Der Auftragnehmer hat sich vor Angebotsabgabe mit
den örtlichen Gegebenheiten  vertraut
  zu machen. Mit der Abgabe des Angeboteserkennt  der
Bieter an, dass er sich über den
  Umfang der zu erbringenden Leistungen ausreichend
informiert  hat und Unklarheiten im Wortlaut des
  Angebotstextes, die zu Angebotsirrtümern führen
können,  nicht bestehen.
- Nebenleistungen werden nicht gesondert vergütet und
gehören ohne Erwähnung zur vertraglichen
  Leistung.
- Im Zweifel gelten zur Abgrenzung von Neben- und
Besonderen Leistungen die ATV der
  DIN 18299 ff (VOB/C).
- Mögliche Erschwernisse sind in die Einheitspreise
einzurechnen.
- Sicherungsmaßnahmen, die zur Durchführung der
ausgeschriebenen Leistung erforderlich sind, sind
  Sache des Auftragnehmers. Bei der Durchführung  der
Arbeiten sind die Bestimmungen und
  Unfallverhütungsvorschriften derBerufsgenossenschaft
zu beachten und einzuhalten.
- Alle Aufwendungen und Kosten, die sich aus der
Einhaltung der Unfallverhütungsvorschriften ergeben
  sind einzukalkulieren und in den Einheitspreisen
enthalten.
- Das Leistungsverzeichnis ist keine Liefer- und
Bestellunterlage.

#### Abschnitt 01.00 Baustelleneinrichtung

**01.00.1 Baustelleneinrichtung Hauptposition**
Einrichten, Vorhalten über die vereinbarte
Leistungszeit sowie Räumen der Baustelle einschl.
Entfernen von Verunreinigung, mit folgenden in den
Pauschalpreis einzurechnenden
Leistungen:
-  Lager- und Arbeitsplatz herrichten
-  Verteilungen für Baustrom
-  Schützen von Einbauteile vor Verschmutzungen nach
  und während der Montage
-  Arbeitsrüstungen, Maschine, Geräte, Hebezeug,
Kraneinsatz
  die zur Montagetechnologie des Bieters notwendig
sind
Grundvorhaltungszeit lt. Verdingungsunterlagen
Menge: 1,000 psch

**01.00.2 Werkplanung und Aufmaßarbeiten**
Aufmaß und Einmeßarbeiten für Montage der Konstruktion.
Erstellung Werkplanung mit Lieferung Bauzeichnungen
Zertifikaten und statischen Berechnungen als
Nachweisführung
durch den ausführenden Baubetrieb bzw. Hersteller.
Unterlagen sind zur Freigabe an Bauleitung zu
übergeben!
Gilt für alle folgend ausgeschriebene Rundbogenhalle.
Menge: 1,000 psch

#### Abschnitt 01.31 METALLBAUARBEITEN

**01.31.1 Lieferung und Montage Rundbogenhalle**
Liefern und fachgerechter Montage von einer
Rundbogenhalle
als kompletten Bausatz.
Rundbogenhalle gemäß Werkplanung durch den AN.
Maße Breite/Höhe mit 12,20m / 6,10m.
Gesamtlänge Runbogenhalle mit konischer Ausführung und
Rundungen
bis 87m.
Ausführung in mehreren Einzellängen von ca. 30m ist
nach Werkplanung
des Bieters einzukalkulieren.
Tragkonstruktion Rundbogen mit Querstreben,
Stützrohren für Dachgestänge
aus verzinktem Ovalrohr 86mm x 56mm mit Binderabstand
von a= 1,00m nach Werkplanungen des AN.
Befestigung mit Grundplatten nach Werkplanung vom AN
auf
bestehenden Fundamentbalken.
Gerüstarbeiten, Kraneinsatz usw. nach
Montagetechnologie des Bieters
sind im EP zur Montage einzukalkulieren und werden
nicht gesondert vergütet.
Montage erfolgt auf Fundamentbalken mit B/H 40cm/50cm.
Sämtliche erforderlichen Befestigungsmittel,
Montagewinkel usw.
sind im EP einzukalkulieren!!
Geplante Gesamtlänge bis ca. 87m lt. anliegender
Zeichnung.
Der Einheitspreis für 1 Stück gilt für die
Rundbogenhalle mit einer Gesamtlänge bis zu 87m sowie
Breite /Höhe 12,20m / 6,10m.
Mehraufwenungen für geometrische Rundungen oder
konischen Ausführungen lt. Werkplanungen sind in den
EP einzukalkulieren.

Oberflächenbeschichtung der Konstruktion:
Herstellung und Lieferung in korrosionsgeschützter
verzinkter Beschichtung.
Konstruktion wird nach Anlieferung bauseits im
Tierpark zur späteren manuellen Lackendbeschichtung
durch den Tierpark Cottbus (Eigenleistung)
nach örtlicher Einweisung zwischengelagert.
Nach Fertigstellung der Endanstriche durch den
Tierpark Cottbus
erfolgt die Montage der Konstruktion.
Die entsprechenden notwendigen Zeitabläufe mit
Anlieferung, vor Ort Beschichtung Endanstrich mit ca.
4 Wochen sowie anschließender Montage sind als
technologische Mehraufwendungen in den EP
einzukalkulieren und werden nicht gesondert vergütet.
Menge: 1,000 St

**01.31.2 Lieferung und Montage Volierendraht schwarz**
Liefern und fachgerechter Montage von Volierendraht an
der Tragkonstruktion
der o.g. Rundbogenhalle.
Ausführung im unteren Bereich umlaufend der Halle bis
2,00m Höhe
beginnend auf OK Fundamentbalken.
Ausführung mit punktgeschweißten Volierendraht aus
Stahl
verzinkt, UV beständig, pulverbeschichtet im Farbton
schwarz.
Kerndrahtdurchmesser mindestens 1,75mm bis max. 1,90mm.
Außendurchmesser vom Draht mit Beschichtung max.
2,10mm.
Quadratische Maschung mit Maschenweite innen
mindestens 23mm bis max. 25mm.
Fachgerechte Montage auf Rundbogenhalle sowie alle
Zuschneid- und Anpassungsarbeiten bei Übergängen
und Eckbereichen sowie den erforderlichen
Befestigungsmittel zur Montage sind im EP
einzukalkulieren
und werden nicht gesondert vergütet.
Menge: 420,800 m²

**01.31.3 Lieferung und Montage Schleuse Voliere**
Liefern und fachgerechter Montage von einer
Zugangsschleuse als
Voliere zur o.g. Rundbogenhalle.
Ausführung Tragkonstruktion Rahmen und Riegel aus
Profilstahl 80mm x 80mm.
Fußschwelle aus Winkeleisen.
Türelement als Zugang zur Schleuse als Metallrahmen
mit Schloßkasten
Klinke/Klinke und Schloß für Montage Profilzylinder
vorbereitet.
Türgröße ca. B/H 1,22m / 2,10m
Tür nach innen öffnend.
Bekleidung der Schleuse mit Wand-und Deckenbereich
sowie
Türelement mittels Volierendraht wie o.g. Position
beschrieben.
Oberfläche verzinkt und pulverbeschichtet im Farbton
schwarz.
Geometrie Schleuse Voliere B/L/H 1,24m / 2,00m / 2,20m.
Ausführung nach Werkplanung vom AN.
Befestigung auf vorhandenen Stahlbetonbalken.
Sämtliche Befestigungsmittel sind im EP
einzukalkulieren.
Menge: 2,000 Stüc

**01.31.4 Stundensatz Fachwerker Metallbau**
Arbeiten, welche nicht in den Positionen erfaßt sind
und gegen Nachweis zur Ausführung kommen:
Fachwerker Metallbau
Menge: 10,000 h

USt %: 19,00
